# Col·lector prefabricat de distribució d'aigua per a ús domèstic

- Propietat de l'arxiu: CYPE INGENIEROS, S.A.
- Format: FIEBDC-3/2002
- Divisa: EUR
- Costos indirectes: 3.00 %
- IVA: 21.00 %

## I Instal·lacions

### IC Calefacció, refrigeració, climatització i A.C.S.

#### ICS Sistemes de conducció d'aigua

**ICS025** U Col·lector prefabricat de distribució d'aigua per a ús domèstic.
Col·lector de llautó, "FITTINGS ESTÁNDAR", amb entrada de 3/4" de diàmetre i 3 derivacions de 16 mm de diàmetre amb sistema d'unió amb ràcords bicons, allotjat en caixa de registre de plàstic per a col·lectors, de 320x280x90 mm.
Inclou: Replanteig. Col·locació i fixació de la caixa de registre. Muntatge de les vàlvules de tall. Col·locació i fixació del col·lector. Connexió a la xarxa de distribució. Comprovació del seu correcte funcionament.
Criteri d'amidament de projecte: Nombre d'unitats previstes, segons documentació gràfica de Projecte.
Criteri de mesura d'obra: Es mesurarà el nombre d'unitats realment executades segons especificacions de Projecte.

| Codi | Ut | Descripció | Rendiment | Preu | Import |
|---|---|---|---|---|---|
| mt37alf015a | U | Caixa de registre de plàstic per a col·lectors, de 320x280x90 mm "FITTINGS ESTÁNDAR", amb dues guies de suport del col·lector, marc i porta amb frontisses. (material) | 1.000 | 40.74 | 40.74 |
| mt37alf115b | U | Col·lector de llautó, "FITTINGS ESTÁNDAR", amb entrada de 3/4" de diàmetre i 3 derivacions de 16 mm de diàmetre amb sistema d'unió amb ràcords bicons. (material) | 2.000 | 36.63 | 73.26 |
| mt37sve010c | U | Vàlvula d'esfera de llautó niquelat per roscar de 3/4". (material) | 2.000 | 7.30 | 14.60 |
| mt38www012 | U | Material auxiliar per a instal·lacions de calefacció i A.C.S. (material) | 1.000 | 2.10 | 2.10 |
| mo004 | h | Oficial 1ª calefactor. (mà d'obra) | 0.312 | 29.34 | 9.15 |
| mo103 | h | Ajudant calefactor. (mà d'obra) | 0.312 | 25.25 | 7.88 |
| % | % | Costos directes complementaris | 2 % | 147.73 | 2.95 |
|  |  | Costos directes |  |  | 150.68 |
