# Instal·lació interior per a galeria

- Propietat de l'arxiu: CYPE INGENIEROS, S.A.
- Format: FIEBDC-3/2002
- Divisa: EUR
- Costos indirectes: 3.00 %
- IVA: 21.00 %

## I Instal·lacions

### IF Fontaneria

#### IFI Instal·lació interior

**IFI013** U Instal·lació interior per a galeria.
Instal·lació interior de fontaneria per galeria amb dotació per: safareig, presa i clau de pas per rentadora, realitzada amb tub de polietilè reticulat (PE-X), "FITTINGS ESTÁNDAR", per la xarxa d'aigua freda i calenta que connecta la derivació particular o una de les seves ramificacions amb cadascun dels aparells sanitaris, amb els diàmetres necessaris per cada punt de servei. Inclús claus de pas de cambra humida per al tall del subministrament d'aigua, de llautó, material auxiliar para muntatge i subjecció a l'obra, derivació particular, accessoris de derivacions.
Criteri de valoració econòmica: El preu no inclou les ajudes de paleta per a instal·lacions.
Inclou: Replanteig. Col·locació i fixació de canonades i claus. Realització de proves de servei.
Criteri d'amidament de projecte: Nombre d'unitats previstes, segons documentació gràfica de Projecte.
Criteri de mesura d'obra: Es mesurarà el nombre d'unitats realment executades segons especificacions de Projecte.

| Codi | Ut | Descripció | Rendiment | Preu | Import |
|---|---|---|---|---|---|
| mt37tpf400a | U | Material auxiliar per a muntatge i subjecció a l'obra de les canonades de polietilè reticulat (PE-Xa), "FITTINGS ESTÁNDAR", de 16 mm de diàmetre exterior. (material) | 2.700 | 0.09 | 0.24 |
| mt37tpf010ag | m | Tub de polietilè reticulat (PE-Xa), "FITTINGS ESTÁNDAR", de 16 mm de diàmetre exterior, sèrie 4, classe 1-2-5/8 bar i classe 4/10 bar, subministrat en rotllos, segons UNE-EN ISO 15875-2, amb el preu incrementat el 30% en concepte d'accessoris i peces especials. (material) | 2.700 | 2.39 | 6.45 |
| mt37tpf400b | U | Material auxiliar per a muntatge i subjecció a l'obra de les canonades de polietilè reticulat (PE-Xa), "FITTINGS ESTÁNDAR", de 20 mm de diàmetre exterior. (material) | 13.400 | 0.12 | 1.61 |
| mt37tpf010bg | m | Tub de polietilè reticulat (PE-Xa), "FITTINGS ESTÁNDAR", de 20 mm de diàmetre exterior, sèrie 5, classe 1-2-5/6 bar i classe 4/8 bar, subministrat en rotllos, segons UNE-EN ISO 15875-2, amb el preu incrementat el 30% en concepte d'accessoris i peces especials. (material) | 13.400 | 3.17 | 42.48 |
| mt37avf010b | U | Vàlvula d'esfera, de llautó, de 20 mm de diàmetre, "FITTINGS ESTÁNDAR", sistema d'unió Eco-Press, amb premsat tipus RF, per a canonada de polietilè reticulat (PEX). (material) | 2.000 | 21.99 | 43.98 |
| mt37avf170d | U | Comandament de palanca, amb embellidor, "FITTINGS ESTÁNDAR". (material) | 2.000 | 10.26 | 20.52 |
| mt31gcg070a | U | Aixeta de pas per rentadora o rentavaixelles, per roscar, gamma bàsica, de 1/2" de diàmetre. (material) | 1.000 | 25.61 | 25.61 |
| op00ato010 |  | Tornavís. | 1.000 | 0.00 | 0.00 |
| op00mar010 |  | Martell. | 1.000 | 0.00 | 0.00 |
| op00tal010 |  | Trepant. | 1.000 | 0.00 | 0.00 |
| mo008 | h | Oficial 1ª lampista. (mà d'obra) | 3.764 | 29.34 | 110.44 |
| mo107 | h | Ajudant lampista. (mà d'obra) | 3.764 | 25.25 | 95.04 |
| % | % | Costos directes complementaris | 2 % | 346.37 | 6.93 |
|  |  | Costos directes |  |  | 353.30 |
