# Col·lector prefabricat de distribució d'aigua per a ús domèstic

- Propietat de l'arxiu: CYPE Ingenieros S.A.
- Format: FIEBDC-3/2016
- Programa: Generador de preus de la construcció. CYPE Ingenieros, S.A.
- Data: 09/03/2024
- Divisa: EUR
- Costos indirectes: 3 %
- IVA: 21 %

## I Instal·lacions

### IC Calefacció, refrigeració, climatització i A.C.S.

#### ICS Sistemes de conducció d'aigua

**ICS025** U Col·lector prefabricat de distribució d'aigua per a ús domèstic.
Col·lector de llautó, "FITTINGS ESTÁNDAR", amb entrada de 3/4" de diàmetre i 3 derivacions de 16 mm de diàmetre amb sistema d'unió amb ràcords bicons, allotjat en caixa de registre de plàstic per a col·lectors, de 320x280x90 mm.
Inclou: Replanteig. Col·locació i fixació de la caixa de registre. Muntatge de les vàlvules de tall. Col·locació i fixació del col·lector. Connexió a la xarxa de distribució. Comprovació del seu correcte funcionament.
Criteri d'amidament de projecte: Nombre d'unitats previstes, segons documentació gràfica de Projecte.
Criteri de mesura d'obra: Es mesurarà el nombre d'unitats realment executades segons especificacions de Projecte.

| Codi | Ut | Descripció | Rendiment | Preu | Import |
|---|---|---|---|---|---|
| mt37alf015a | U | Caixa de registre de plàstic per a col·lectors, de 320x280x90 mm "FITTINGS ESTÁNDAR", amb dues guies de suport del col·lector, marc i porta amb frontisses. (material) | 1 | 40.74 | 40.740 |
| mt37alf115b | U | Col·lector de llautó, "FITTINGS ESTÁNDAR", amb entrada de 3/4" de diàmetre i 3 derivacions de 16 mm de diàmetre amb sistema d'unió amb ràcords bicons. (material) | 2 | 36.63 | 73.260 |
| mt37sve010c | U | Vàlvula d'esfera de llautó niquelat per roscar de 3/4". (material) | 2 | 7.3 | 14.600 |
| mt38www012 | U | Material auxiliar per a instal·lacions de calefacció i A.C.S. (material) | 1 | 2.1 | 2.100 |
| mo004 | h | Oficial 1ª calefactor. (mà d'obra) | 0.312 | 29.34 | 9.154 |
| mo103 | h | Ajudant calefactor. (mà d'obra) | 0.312 | 25.25 | 7.878 |
| % | % | Costos directes complementaris | 2 % | 147.732 | 2.955 |
|  |  | Costos directes |  |  | 150.687 |

## Recursos

**mt37alf015a** U Caixa de registre de plàstic per a col·lectors
Dades tècniques: Cost energètic 0.017 MJ; Emissió de CO2 0.026 kg
Residus:
- embalatge: re150101 Envasos de paper i cartró. (component de residu); rendiment 0.031 kg; Codi LER 15 01 01; Massa de l'element 1 kg; Volum 0.001333 m3

**mt37alf115b** U Col·lector de llautó
Dades tècniques: Cost energètic 101.593 MJ; Emissió de CO2 6.882 kg
Residus:
- embalatge: re150101 Envasos de paper i cartró; rendiment 0.072 kg

**mt37sve010c** U Vàlvula d'esfera de llautó niquelat per roscar de 3/4"
Dades tècniques: Cost energètic 720.409 MJ; Emissió de CO2 48.441 kg
Residus:
- embalatge: re150101 Envasos de paper i cartró; rendiment 0.072 kg
