# Canonada para alimentació d'aigua potable, col·locada superficialment

- Propietat de l'arxiu: CYPE Ingenieros S.A.
- Format: FIEBDC-3/2016
- Programa: Generador de preus de la construcció. CYPE Ingenieros, S.A.
- Data: 09/03/2024
- Divisa: EUR
- Costos indirectes: 3 %
- IVA: 21 %

## I Instal·lacions

### IF Fontaneria

#### IFB Tubs d'alimentació

**IFB005** m Canonada para alimentació d'aigua potable, col·locada superficialment.
Canonada per a alimentació d'aigua potable, col·locada superficialment i fixada al parament, formada per tub de polipropilè copolímer random (PP-R), de color verd amb bandes de color blau i vermell, sèrie 3,2, "FITTINGS ESTÁNDAR", de 32 mm de diàmetre exterior i 4,4 mm de gruix, classe 1/8 bar, classe 2-5/6 bar i classe 4/10 bar. Inclús material auxiliar para muntatge i subjecció a l'obra, accessoris i peces especials.
Inclou: Replanteig i traçat. Col·locació i fixació de tub i accessoris. Realització de proves de servei.
Criteri d'amidament de projecte: Longitud mesurada segons documentació gràfica de Projecte.
Criteri de mesura d'obra: Es mesurarà la longitud realment executada segons especificacions de Projecte.

| Codi | Ut | Descripció | Rendiment | Preu | Import |
|---|---|---|---|---|---|
| mt37tof410c | U | Material auxiliar per a muntatge i subjecció a l'obra de les canonades de polipropilè copolímer random (PP-R), sèrie 3,2, "FITTINGS ESTÁNDAR", de 32 mm de diàmetre exterior. (material) | 1 | 0.28 | 0.280 |
| mt37tof010cg | m | Tub de polipropilè copolímer random (PP-R), de color verd amb bandes de color blau i vermell, sèrie 3,2, "FITTINGS ESTÁNDAR", de 32 mm de diàmetre exterior i 4,4 mm de gruix, classe 1/8 bar, classe 2-5/6 bar i classe 4/10 bar, segons UNE-EN ISO 15874-2, amb el preu incrementat el 30% en concepte d'accessoris i peces especials. (material) | 1 | 7.35 | 7.350 |
| mo008 | h | Oficial 1ª lampista. (mà d'obra) | 0.072 | 29.34 | 2.112 |
| mo107 | h | Ajudant lampista. (mà d'obra) | 0.072 | 25.25 | 1.818 |
| % | % | Costos directes complementaris | 2 % | 11.560 | 0.231 |
|  |  | Costos directes |  |  | 11.791 |

Residus:
- col·locació: mt37tof010cg; factor de residu 0.0273878

## Recursos

**mt37tof010cg** m Tub de polipropilè copolímer random (PP-R)
Dades tècniques: Cost energètic 39.721 MJ; Emissió de CO2 1.972 kg; Codi LER 17 02 03; Massa de l'element 0.41 kg; Volum 0.000683 m3
