# Col·lector

- Propietat de l'arxiu: CYPE Ingenieros S.A.
- Format: FIEBDC-3/2016
- Programa: Generador de preus de la construcció. CYPE Ingenieros, S.A.
- Data: 30/09/2024
- Divisa: EUR
- Costos indirectes: 3 %
- IVA: 21 %

## I Instal·lacions

### IF Fontaneria

#### IFI Instal·lació interior

**IFI009** U Col·lector.
Col·lector de llautó, en H, "FITTINGS ESTÁNDAR", amb entrada de 20 mm de diàmetre i 3 derivacions, una de 20 mm i dues de 16 mm de diàmetre, sistema d'unió Eco-Press, amb premsat tipus RF, per a canonada de polietilè reticulat (PEX).
Inclou: Replanteig. Col·locació del col·lector. Connexionat de canonades. Comprovació del seu correcte funcionament.
Criteri d'amidament de projecte: Nombre d'unitats previstes, segons documentació gràfica de Projecte.
Criteri de mesura d'obra: Es mesurarà el nombre d'unitats realment executades segons especificacions de Projecte.

| Codi | Ut | Descripció | Rendiment | Preu | Import |
|---|---|---|---|---|---|
| mt37alf120a | U | Col·lector de llautó, en H, "FITTINGS ESTÁNDAR", amb entrada de 20 mm de diàmetre i 3 derivacions, una de 20 mm i dues de 16 mm de diàmetre, sistema d'unió Eco-Press, amb premsat tipus RF, per a canonada de polietilè reticulat (PEX). (material) | 1 | 24.74 | 24.740 |
| mt37www010 | U | Material auxiliar per a instal·lacions de lampisteria. (material) | 1 | 1.4 | 1.400 |
| mo008 | h | Oficial 1ª lampista. (mà d'obra) | 0.12 | 29.34 | 3.521 |
| mo107 | h | Ajudant lampista. (mà d'obra) | 0.12 | 25.25 | 3.030 |
| % | % | Costos directes complementaris | 2 % | 32.691 | 0.654 |
|  |  | Costos directes |  |  | 33.345 |

## Recursos

**mt37alf120a** U Col·lector de llautó
Dades tècniques: Cost energètic 101.593 MJ; Emissió de CO2 6.882 kg
Residus:
- embalatge: re150101 Envasos de paper i cartró. (component de residu); rendiment 0.072 kg; Codi LER 15 01 01; Massa de l'element 1 kg; Volum 0.001333 m3
